# Muster-Leistungsbeschreibung
Leistungsbeschreibung (GAEB 90, DA81)
Währung: EUR

## Remmers Deck OS 10 M
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis zum Verarbeiten von
Polyurethanharzen

Das Verarbeiten von
Polyurethanbeschichtungen erfordert
besondere Sorgfalt beim Auftrag der
Materialien und beim Abstreuen der
Flächen. Weiterhin ist direkter
Wasserkontakt durch z. B.
Schweißtropfen, sowie eine
Glatzenbildung durch ungleichmäßige
Einstreuung zwingend zu vermeiden.

*Hinweis*
Hinweis für Schichtdickenzuschläge nach
OS 10

Hinweis: Aufgrund von Verarbeitungsbedingungen,
Rautiefen oder zu erbringender Mindestschichtdicken können Mehrverbräuche bzw.
Schichtdickenzuschläge erforderlich sein.

**00001.0001 Untergrunduntersuchung und -prüfung**
Untergrund Prüfung und Dokumentation gemäß gültigen
Regelwerken.
Einheit: m2

**00001.0002 Stahlkugelstrahlen**
Untergrundvorbehandlung der Bodenflächen mittels
Stahlkugelstrahlverfahren
Einheit: m2

**00001.0003 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0004 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0005 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0006 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0007 Grundierung mit einem vorgefüllten, 2K-EP-Bindemittel (CC)**
Liefern und Herstellen einer pigmentierten
epoxydharzgebundenen Grundierung.

gewähltes Produkt oder gleichwertig:
Remmers Epoxy Primer PF

Anwendungsbereiche:
- Pigmentierte Grundierung, Egalisierungsschicht
- Basisschicht für Einstreubeläge
- Grundierung im System Remmers Deck OS 8 u.
Remmers Deck OS 11
Eigenschaften:
- Mechanisch u. Chemisch belastbar
- Sehr gute Haftung auf Beton und Zementestrich
- Weichmacherfrei, nonyl- und alkylphenolfrei
- Im ausreagierten Zustand physiologisch unbedenklich
- Als Grundierung ohne Abstreuung unter Remmers PU- und
EP-Beschichtungen geeignet
Produktkenndaten:
Komponente A, Komponente B, Mischung,
Viskosität (25 °C): 2800 mPa s, 100 mPa s, 900 mPa s,
Dichte (20 °C): 1,62 g/cm³, 1,05 g/cm³, 1,50 g/cm³,

Die genannten Werte stellen typische
Produkteigenschaften dar und sind nicht als
verbindliche Produktspezifikationen zu verstehen.

Verbrauch:
mind. 0,4-0,6 kg/m² Remmers Epoxy Primer PF <1224>
ca. 0,80 kg/m² Remmers Quarz 03/08 DF <4406>
Einheit: m2

**00001.0008 Zwischenschicht mit einem 2K PUR-Bindemittel (OS 10)**
Liefern und Herstellen einer rissüberbrückenden,
polyurethangebundenen Zwischen- oder
Dichtungsschicht.

Gewähltes Produkt oder gleichwertig:
Remmers PUR Color ZS

Anwendungsbereiche:
- Rissüberbrückende Dichtungsschicht im
Remmers Deck OS 10 M

Eigenschaften:
- Lösemittelfrei
- Hoch elastisch

Hinweis:
Zur Erzielung der Mindestschichtdicken gemäß
Instandsetzungsrichtlinie sind entsprechende
Mindestschichtdicken- sowie Rautiefenzuschläge zu
berücksichtigen.

Verbrauch:
evtl. Rautiefen bzw. Schichtdickenzuschlag je mm:
1,15 - 1,25 kg/m² Remmers PUR Color ZS <6826>
Dichtungsschicht gemäß Prüfbericht:
mind. 1,7 kg/m² Remmers PUR Color ZS <6826>
Dichtungsschicht OS 10 gemäß DAfStb (2 mm)
mind. 2,3 kg/m² Remmers PUR Color ZS <6826>
(ca. 2 mm)
Einheit: m2

**00001.0009 Verschleissschicht mit einem 2K PUR-Bindemittel (OS 10)**
Liefern und Herstellen einer rissüberbrückenden,
rutschhemmenden, polyurethangebundenen
Einstreuschicht.

gewähltes Produkt:
Remmers PUR Color VS / Quarz 0,1-0,3 mm
Remmers Quarz 03/08 DF

Anwendungsbereich:
- Rissüberbrückende Verschleißschicht
im Remmers Deck OS 10 M
Eigenschaften:
- Lösemittelfrei
- Flexibel
- Mechanisch u. chemisch belastbar

Produktkenndaten - im Anlieferungszustand:
  Komp. A - Komp. B - Mischung
Dichte (20 °C) 1,52 g/cm³  1,23 g/cm³  1,49 g/cm³
Viskosität (25 °C) 6500 mPa s  80 mPa s  3400 mPa s
- im ausreagierten Zustand
Abrieb nach Taber 32 mg (CS10, 1000 U, 1000 g)
Die genannten Werte stellen typische
Produkteigenschaften dar und sind nicht als
verbindliche Produktspezifikationen zu verstehen.

Verbrauch:
Verschleißschicht nach Prüfzeugnis:
mind. 1,8 kg/m² Remmers PUR Color VS <6056> zzgl mind.
0,40 kg/m²  Quarz der Körnung 0,1-0,3 mm <4405> (ca.
20%)
Abstreuung im Überschuss:
ca. 6,00 kg/m² Remmers Quarz 03/08 DF <4406>
Einheit: m2

**00001.0010 Kopfversiegelung mit einem pigmentierten 2K PUR Bindemittel (OS10)**
*** Grundposition ZZ 002.0
Liefern und Aufbringen einer Kopfversiegelung auf
der abgestreuten Fläche mit einem pigmentierten
Polyurethanharz.

gewähltes Produkt oder gleichwertig:
Remmers PUR Color Top OS

Anwendungsbereich:
-Kopfversiegelung im Remmers Deck OS 10 M
Eigenschaften:
- Lichtecht
- Zähelastisch
- Mechanisch u. chemisch belastbar
Produktkenndaten:
Komponente A, Komponente B, Mischung
Dichte (20 °C) 1,68 g/cm³ 1,05 g/cm³ 1,45 g/cm³
Viskosität (25 °C) 1400 mPa s 2300 mPa s 1100 mPa s

Die genannten Werte stellen typische
Produkteigenschaften dar und sind nicht als
verbindliche Produktspezifikationen zu verstehen.

Verbrauch:
mind. 0,7-1,2 kg/m² Remmers PUR Color Top OS <6055>
(in Abhängigkeit vom Abstreumaterial)
Einheit: m2

**00001.0011 Kopfversiegelung mit einem pigmentierten2K EP-Bindemittel (OS10)**
*** Wahlposition ZZ 002.1
Liefern und Aufbringen einer Kopfversiegelung auf
der abgestreuten Fläche mit einem pigmentierten
Epoxydharz für überdachte oder innenliegende
Flächen.

gewähltes Produkt oder gleichwertig:
Remmers Epoxy Color Top

Anwendungsbereiche:
- Kopfversiegelung in Remmers Deck OS 10 M

Eigenschaften:
- Flexibilisiert
- Mechanisch u. chemisch belastbar
Produktkenndaten
Komponente A, Komponente B, Mischung
Dichte (20 °C) 1,65 g/cm³ 1,05 g/cm³ 1,50 g/cm³
Viskosität (25 °C) 4500 mPa s 100 mPa s 1200 mPa s

Die genannten Werte stellen typische
Produkteigenschaften dar und sind nicht als
verbindliche Produktspezifikationen zu verstehen.

Verbrauch:
mind. 0,7-1,2 kg/m² Remmers Epoxy Color Top <6192>
(in Abhängigkeit vom Abstreumaterial)
Einheit: m2
